# 692A Kita Kerwespatze Rülzheim
Angebotsaufforderung (GAEB DA XML 3.1, DA83)
Währung: EUR
Erstellt mit: CaliforniaX by G&W Software AG, CaliforniaX V25.1.03, 20.04.2026

## LEISTUNGSVERZEICHNIS VE 290 GERÜSTBAUARBEITEN
LEISTUNGSVERZEICHNIS  VE 290  GERÜSTBAUARBEITEN

PROJEKT :  Umbau und Erweiterung Kita Kerwespatzen
  Gartenstraße 11
  76761 Rülzheim

BAUHERR :  Ortsgemeinde Rülzheim
vertr. d. Herrn Bgm. Michael Braun
c/o Verbandsgemeindeverwaltung Rülzheim
Am Deutschordensplatz 1
76761 Rülzheim

AUSFÜHRUNGSTERMIN:  siehe Vergabeunterlagen

VERGABEART :  siehe Vergabeunterlagen

ABGABEORT:  siehe Vergabeunterlagen

Der Zuschlag wird durch den Auftraggeber erteilt.
Der Unterzeichnete erbietet sich, aufgrund genauer Prüfung der Verhältnisse den Vertragsgegenstand nach unterschriftlicher Anerkennung aller Vertragsbestandteile, unter Bindung bis zum Ablauf der Zuschlagsfrist, zu den in diesem Leistungsverzeichnis angebotenen Einheitspreisen um die voraussichtliche Gesamtsumme von:

EUR  . . . . . . . . . . . . . . . . . . . . . . . . . . .  (Brutto)  EUR  . . . . . . . . . . . . . . . . . . . . . . . . . . .  (Brutto)
(vor der Prüfung)  (nach der Prüfung)

abzügl. Nachlass  ............... %  EUR  . . . . . . . . . . . . . . . . . . . . . . . . . . .  (Brutto)
(vor der Prüfung)  (Gesamtsumme abzügl. Nachlass, nach der Prüfung)

abzügl. Skonto  ............... % / ............... (Werktage)  ab Rechnungseingang (Eingangsstempel) bei Architekturbüro

Der Anbieter erklärt sich sowohl mit der Leistungsbeschreibung, als auch mit den technischen und geschäftlichen Vorbemerkungen einverstanden.

 . . . . . . . . . . . . . . . . . . . . . , den . . . . . .  . . . . . . . . . . . . . . . . . . . . . . . . . . . .. . . . . . . . . . . . . . . . . . . . . . .
(Ort und Datum)  (Stempel und Unterschrift)

## BAUBESCHREIBUNG UND PLANUNTERLAGEN
Baubeschreibung

Umbau und Erweiterung Kita Kerwespatzen
Gartenstraße 11
76761 Rülzheim

Die genannte Baumaßnahme umfasst 2 Bauabschnitte:
- 2-geschossiger Anbau auf der Südseite der best. Kita.
- Umbau des 2-geschossigen Bestandsgebäudes

Die Kita-Betrieb wird vor Beginn der Baumaßnahme evakuiert.
Das Baufeld nördlich der Kita wird zum öffentlichen Verkehrsraum bauseits mit einer Bauzaunanlage abgegrenzt. Das Aussenspielgelände ist über eine 2-flg. Toranlage an der östlichen Zaunanlage von der Lindenstraße her zugängig.
Das bisherige Außenspielbereich im Bereich des Baufeldes wird vor Beginn der Maßnahme bauseits gerodet.
Für die Aufstellung des Baukrans ist die Nordost-Ecke des Grundstücks vorgesehen.

Dem Bieter wird empfohlen die Örtlichkeit bzg. Zufahrtsmöglichkeit zur Baustelle zu prüfen. Eventuell erhöhte Aufwendungen werden nicht sep. vergütet und sind entsprechend in die Positionen einzukalkulieren.

Der Auftragnehmer hat einen Bauablaufplan für seine eigenen Leistungen gleich nach Auftragserteilung zu erstellen.
Der Auftragnehmer muss mit einem kompetenten deutschsprachigen Bauleiter bzw. Montageleiter an der Baustelle vertreten sein.

Anlagen

Nachstehende Planunterlagen liegen der Leistungsbeschreibung bei (teilweise unmaßstäblich!):

1. 692A 2-003_Vorabzug Grundriss EG  14.04.2026
2. 692A 2-004_Vorabzug Grundriss OG  07.04.2026
3. 692A 2-006_Vorabzug Schnitte  31.03.2026
4. 692A 2-007_Vorabzug Ansichten  31.03.2026
5. 692A 2-010_Vorabzug Grundriss EG -gesamt-  30.03.2026
6. 692A 2-011_Vorabzug Grundriss OG -gesamt-  31.03.2026
7. 692A Architektenlageplan  20.03.2026
8. 692A Fotoseiten 16.04.2026

Baueingabepläne sind keine Ausführungspläne!

Die, der Angebotsanfrage beiliegenden Planunterlagen dienen lediglich der Kalkulation; die Ausführung erfolgt nach vorheriger Absprache mit der Bauleitung, sowie nach Werk-, Detail, und Statikplanung.

## ZTV - VE 290 Gerüstbauarbeiten
ZUSÄTZLICHE TECHNISCHE VERTRAGSBEDINGUNGEN

1.  Allgemein

1.1  Die "Zusätzlichen technischen Vertragsbedingungen" der einzelnen Leistungsbereiche gelten grundsätzlich für alle Leistungsbereiche des LVs, auch wenn in den einzelnen Leistungsbereichen nicht alle Vorschriften erwähnt sind.

1.2  Die Platzverhältnisse sind auf der Baustelle nachzuprüfen. Der Auftragnehmer hat sich über Lage und Beschaffenheit des Grundstücks, der Gebäude, sowie der bestehenden Transport- und Lagermöglichkeiten zu informieren.

1.3  Der Auftragnehmer hat keinen Anspruch darauf, dass ihm für seine Belegschaft bzw. zur Lagerung der Materialien und Werkzeuge ein verschließbarer Raum zur Verfügung gestellt werden kann.

1.4  Sämtliche mit der Leistung des Auftragnehmers in Verbindung stehende und auf der Baustelle befindlichen Materielien und Bauteile sind gegen Beschädigung zu sichern. Der Auftragnehmer haftet für alle Beschädigungen bis zur Abnahme der gebrauchsfertigen Leistung.

1.5  Der Auftragnehmer ist verpflichtet, alle im Zusammenhang mit seiner Leistung im Bauwerk und auf der Baustelle verursachten Verunreinigungen, Verpackungs - und Materialabfälle, sowie Essensreste und deren Verpackungen mindestens einmal wöchentlich ohne Aufforderung und auf eigene Kosten zu beseitigen. Erforderlichenfalls ist die Bauleitung berechtigt, nicht beseitigten Bauschutt etc., nach einmaliger erfolgloser Aufforderung mit Fristsetzung zur Beseitigung, zu Lasten des Auftragnehmers beseitigen zu lassen.

1.6  Die Baustelle ist täglich nach Arbeitsende sicher zu hinterlassen, d.h. die erforderlichen Sicherungsmaßnahmen laut UVV der Berufsgenossenschaft sind täglich durchzuführen.
  Auf Verlangen ist der Bauleitung die Person zu benennen, die auf Auftragnehmerseite als Sicherheitsfachkraft tätig ist.

1.7  Während der Bauarbeiten sind die Gefahrenstoffverordnung und die Immissionsschutzgesetze (in der jeweils gültigen Fassung) zu berücksichtigen.

  Gerüstbauarbeiten

2.  Technische Leitbeschreibung

  Für die Ausführung der Arbeiten sind folgende Vorschriften und Normen bindend :

    - DIN  18299  Allgemeine Technische Vertragsbedingungen
    - DIN  18451  Gerüstbauarbeiten

  Die ausgeschriebenen Qualitäten, Erzeugnisse und Typen sind Richtqualitäten. Werden abweichende Qualitäten oder Erzeugnisse angeboten, so sind diese im Angebot genau zu benennen und durch technische Beschreibungen zu belegen. Der Auftraggeber übernimmt die Garantie dafür, daß die angebotenen und eingebauten Qualitäten und Erzeugnisse für den jeweiligen Verwendungszweck zugelassen und geeignet sind.

Für die Arbeiten aller Titel ist zu beachten
und bei den Einheitspreisen einzukalkulieren:

1. Lagerflächen für Material werden vor Ort durch die Bauleitung angegeben; zur Räumung der Baustelle gehört das besenreine Hinterlassen der Lagerflächen.
2. Alle Herstellerangaben, -vorschriften zu Verarbeitung und Verbrauch sind zu beachten.
3. Alle Produkte der Bieterangaben sind auf Ihre Zulassung eigenverantwortlich zu prüfen; die Zulassung ist auf Verlangen der Bauleitung einzureichen.
4. Alle erforderlichen Befestigungsmittel, sofern nicht separat aufgeführt sind einzukalkulieren.
5. Alle Verpackungsmaterialien sind ordnungsgemäß zu entsorgen.
6. Baustelleneinrichtung, -vorhaltung und -räumung, Einrichten, Sichern, Vorhalten und Räumen aller zur Ausführung der vertraglich Arbeiten erforderlichen Einrichtungen (z. B. Bau-, Werkzeug-, und Material- container etc.);
7. Bei den Positionen mit Entsorgung, sind alle Kosten des Abtransports, sowie alle Container- und Deponiegebühren in die Einheitspreise einzukalkulieren.

ORTSBESICHTIGUNG:
Dem Auftraggeber wird empfohlen vor Abgabe des Angebots eine Ortsbesichtigung vorzunehmen;
diese ist im Vorfeld mit der Bauleitung abzustimmen.

## 290 Gerüstbauarbeiten
Datum: 20.04.2026

### 1 Arbeits- und Schutzgerüst Erweiterungsbau Fassadengerüst als Arbeits- und Schutzgerüst für Bauunternehmer Zimmer-,Dachdecker- und Klempnerarbeiten Verputzarbeiten Die Abgrenzung des Baufelds mit Bauzaun erfolgt bauseits. Die Einrüstung des Erweiterungsbaus erfolgt in einem 1. Bauabschnitt. Die Einrüstung des Bestandsgebäudes erfolgt zeitversetzt erst nach Fertigstellung des Erweiterungsbaus (Rohbau) in einem separaten Abschnitt (siehe nachfolgender Titel: Bestandsgebäude)

**1.1 Fassadengerüst als Arbeits- und Schutzgerüst LK 03, W 06**
Fassadengerüst als Arbeits- und Schutzgerüst LK 03, W 06

Arbeitsgerüst für Fassaden- und Dacharbeiten als längenorientiertes Standgerüst
ohne Bekleidung, gemäß DIN EN 12811-1 und DIN EN 12810-1;

Abrechnung Gebrauchsüberlassung ab dem ersten Tag erfolgt in separater Position.

Höhe einzurüstender Fläche :bis ca. 8,00 m

Standfläche : eben, normal belastbar
Verwendungszweck :
Arbeits- und Schutzgerüst, Dachdecker und Klempnerarbeiten, Verputzarbeiten

Zugang :
1x Leiteraufstieg (Nordost)
1x Leiteraufstieg (Südwest)

1x Gerüsttreppe (Westtseite/Ecke zu SüdfassadeBestand) = Vergütung Gerüsttreppe in separater Position.

Höhenklasse : H2
Breitenklasse : W06
Lastklasse : 3

Ausführung:
komplette Aussenfassade des Gebäudekomplexes zur Bearbeitung und Sicherung sämlicher Dachkanten.
Menge: 400,000 m2
Kostengruppe DIN 276 2018-12: 392

**1.2 Fassadengerüst, Gebrauchsüberlassung**
Fassadengerüst, Gebrauchsüberlassung

Gebrauchsüberlassung Arbeits- u. Schutzgerüst aus vorher. Position
ab dem ersten Tag

Einheitspreis = 1m² pro 1 Woche
Menge: 10400,000 m2Wo
Kostengruppe DIN 276 2018-12: 392

**1.3 Dachfanggerüst an Fassadengerüst**
Dachfanggerüst an Fassadengerüst

Ausbau des Arbeitsgerüstes zum Schutzgerüst,
als Dachfanggerüst gemäß DIN 4420-1 mit Schutzwand;

Abrechnung Gebrauchsüberlassung ab dem ersten Tag erfolgt in separater Position.

Neigung Dachfläche :~ 2°
Menge: 40,000 m
Kostengruppe DIN 276 2018-12: 392

**1.4 Dachfanggerüst, Gebrauchsüberlassung**
Dachfanggerüst, Gebrauchsüberlassung

Gebrauchsüberlassung Dachfanggerüst aus vorher. Position
ab dem ersten Tag

Einheitspreis = 1m pro 1 Woche
Menge: 1040,000 mWo
Kostengruppe DIN 276 2018-12: 392

**1.5 Seitenschutz dreiteilig, innenseitig**
Seitenschutz dreiteilig, innenseitig
Mehrpreis zum Fassadengerüst für Seitenschutz innen
Ausführung dreiteilig (Bordbrett, Geländerholm und Zwischenholm) und passend zum Fassadengerüst.

Abrechnung Gebrauchsüberlassung ab dem ersten Tag erfolgt in separater Position.
Menge: 30,000 m
Kostengruppe DIN 276 2018-12: 392

**1.6 Seitenschutz, Gebrauchsüberlassung**
Seitenschutz, Gebrauchsüberlassung

Gebrauchsüberlassung Seitenschutz aus vorher. Position
ab dem ersten Tag

Einheitspreis = 1m pro 1 Woche
Menge: 780,000 mWo
Kostengruppe DIN 276 2018-12: 392

**1.7 Gerüsttreppe**
Gerüsttreppe

als Hauptbaustellenaufstieg
Errichten einer Gerüsttreppe vom Geländeniveau zur obersten Gerüstlage

Höhendifferenz:  8,00m

Abrechnung Gebrauchsüberlassung ab dem ersten Tag erfolgt in separater Position.

Ausführungsort:
Erweiterungsbau Westseite / Ecke zu Südfassade Bestandsgebäude;
genaue Position nach Abstimmung mit Bauleitung
Menge: 1,000 St
Kostengruppe DIN 276 2018-12: 392

**1.8 Gerüsttreppe, Gebrauchsüberlassung**
Gerüsttreppe, Gebrauchsüberlassung

Gebrauchsüberlassung Gerüsttreppe aus vorher. Position
ab dem ersten Tag

Einheitspreis = 1St pro 1 Woche
Menge: 26,000 StWo
Kostengruppe DIN 276 2018-12: 392

**1.9 Zusätzliche An- und Abfahrt**
Zusätzliche An- und Abfahrt für Umbauten, Änderungen, Ergänzungen der Gerüststellung nach Anweisung der Bauleitung erfolgt;

Abrechnung 1 St / Stück = 1 An- und Abfahrt

Zeitaufwand vor Ort wird mit Rapport vergütet
Menge: 1,000 St
Kostengruppe DIN 276 2018-12: 392

### 2 Arbeits- und Schutzgerüst Bestandsgebäude Fassadengerüst als Arbeits- und Schutzgerüst für Zimmer-,Dachdecker- und Klempnerarbeiten. Die Abgrenzung des Baufelds mit Bauzaun erfolgt bauseits. Die Einrüstung des Bestandsgebäudes erfolgt in einem separaten zeitlich versetzten Bauabschnitt nach Fertigstellung des Erweiterungsbaus (Rohbau).

**2.1 Fassadengerüst als Arbeits- und Schutzgerüst LK 03, W 06**
Fassadengerüst als Arbeits- und Schutzgerüst LK 03, W 06

Arbeitsgerüst für Fassaden- und Dachdecker und Klempnerarbeiten als längenorientiertes Standgerüst
ohne Bekleidung, gemäß DIN EN 12811-1 und DIN EN 12810-1;

Abrechnung Gebrauchsüberlassung ab dem ersten Tag erfolgt in separater Position.

Höhe einzurüstender Fläche :bis ca. 7,00 m

Standfläche : eben, normal belastbar
Verwendungszweck : Arbeits- und Schutzgerüst, Dachdecker und Klempnerarbeiten

Zugang :
1x Leiteraufstieg (Ost)
1x Leiteraufstieg (Süd)
1x Leiteraufstieg (Nord)

(1x Gerüsttreppe (Nordseite) = Vergütung Gerüsttreppe in separater Position.)

Höhenklasse : H2
Breitenklasse : W06
Lastklasse : 3

Ausführung:
komplette Aussenfassade des Gebäudekomplexes zur Bearbeitung und Sicherung sämlicher Dachkanten.
Menge: 700,000 m2
Kostengruppe DIN 276 2018-12: 392

**2.2 Fassadengerüst, Gebrauchsüberlassung**
Fassadengerüst, Gebrauchsüberlassung

Gebrauchsüberlassung Arbeits- u. Schutzgerüst aus vorher. Position
ab dem ersten Tag

Einheitspreis = 1m² pro 1 Woche
Menge: 8400,000 m2Wo
Kostengruppe DIN 276 2018-12: 392

**2.3 Überbauung Nebengebäude West**
Überbauung Nebengebäude West
als Zulage zum Fassadengerüst

An der Westseite des  best. Kita-Gebäudes schließt das ehem. Feuerwehrhaus an. Das Flachdach des Feuerwehrhauses liegt ca. 2,00m unter der Traufe der Kita.

Abrechnung pauschal
Menge: 1,000 psch
Kostengruppe DIN 276 2018-12: 392

**2.4 Überbauung Nebengebäude West Gebrauchsüberlassung**
Überbauung Nebengebäude West Gebrauchsüberlassung

Gebrauchsüberlassung aus Pos. vor
Einheitspreis = 1 St pro 1 Woche Verlängerung;
Menge: 12,000 StWo
Kostengruppe DIN 276 2018-12: 392

**2.5 Überbauung Fluchttreppe Nordseite**
Überbauung Fluchttreppe Nordseite
als Zulage zum Fassadengerüst

An der Nordseite der best. Kita-Gebäudes befindet sich vor dem Notausgang im OG eine 2-läufige Stahltreppe mit Zwischenpodest als 2. baulicher Rettungsweg. Diese ist bei der Fassadeneinrüstung zu überbauen.

Abrechnung pauschal
Menge: 1,000 psch
Kostengruppe DIN 276 2018-12: 392

**2.6 Überbauung Fluchttreppe, Gebrauchsüberlassung**
Überbauung Fluchttreppe, Gebrauchsüberlassung

Gebrauchsüberlassung aus Pos. vor
Einheitspreis = 1 St pro 1 Woche Verlängerung;
Menge: 12,000 StWo
Kostengruppe DIN 276 2018-12: 392

**2.7 Belagsverbreiterung, Gebrauchsüberlastung**
Belagsverbreiterung, Gebrauchsüberlastung

Gebrauchsüberlassung Belagsverbreiterung aus vorher. Position
ab dem ersten Tag

Einheitspreis = 1m
Menge: 90,000 mWo
Kostengruppe DIN 276 2018-12: 392

**2.8 Belagsverbreiterung, Gebrauchsüberlastung**
Belagsverbreiterung, Gebrauchsüberlastung

Gebrauchsüberlassung Belagsverbreiterung aus vorher. Position
ab dem ersten Tag

Einheitspreis = 1m pro 1 Woche
Menge: 1080,000 mWo
Kostengruppe DIN 276 2018-12: 392

**2.9 Überbrückung Haupteingang**
Überbrückung Haupteingang
Mehrpreis zum Fassadengerüst für Überbrückung des Haupteingangs.
Öffnungsmasse: BxH = ca. 1,75 x 2,80m

Vergütung Gebrauchsüberlassung erfolgt gemäß nachfolgender Position!

Nord-Westfassade
Menge: 1,000 St
Kostengruppe DIN 276 2018-12: 392

**2.10 Überbrückung Haupteingang, Gebrauchsüberlassung**
Überbrückung Haupteingang, Gebrauchsüberlassung

Gebrauchsüberlassung aus Pos. vor
Einheitspreis = 1 St pro 1 Woche Verlängerung;
Menge: 12,000 StWo
Kostengruppe DIN 276 2018-12: 392

**2.11 Dachfanggerüst an Fassadengerüst**
Dachfanggerüst an Fassadengerüst

Ausbau des Arbeitsgerüstes zum Schutzgerüst,
als Dachfanggerüst gemäß DIN 4420-1 mit Schutzwand;

Abrechnung Gebrauchsüberlassung ab dem ersten Tag erfolgt in separater Position.

Neigung Dachfläche :~ 45°
Menge: 90,000 m
Kostengruppe DIN 276 2018-12: 392

**2.12 Dachfanggerüst, Gebrauchsüberlassung**
Dachfanggerüst, Gebrauchsüberlassung

Gebrauchsüberlassung Dachfanggerüst aus vorher. Position
ab dem ersten Tag

Einheitspreis = 1m pro 1 Woche
Menge: 1080,000 mWo
Kostengruppe DIN 276 2018-12: 392

**2.13 Gerüsttreppe**
Gerüsttreppe

als Hauptbaustellenaufstieg
Errichten einer Gerüsttreppe vom Geländeniveau zur obersten Gerüstlage

Höhendifferenz OK Gelände bis OK Dachtraufe:  ca. 7,00m

Abrechnung Gebrauchsüberlassung ab dem ersten Tag erfolgt in separater Position.

Ausführungsort:
Bestandsgebäude Nordseite; genaue Position nach Abstimmung mit Bauleitung
Menge: 1,000 St
Kostengruppe DIN 276 2018-12: 392

**2.14 Gerüsttreppe, Gebrauchsüberlassung**
Gerüsttreppe, Gebrauchsüberlassung

Gebrauchsüberlassung Gerüsttreppe aus vorher. Position
ab dem ersten Tag

Einheitspreis = 1St pro 1 Woche
Menge: 12,000 StWo
Kostengruppe DIN 276 2018-12: 392

**2.15 Zusätzliche An- und Abfahrt**
Zusätzliche An- und Abfahrt für Umbauten, Änderungen, Ergänzungen der Gerüststellung nach Anweisung der Bauleitung erfolgt;

Abrechnung 1 St / Stück = 1 An- und Abfahrt

Zeitaufwand vor Ort wird mit Rapport vergütet
Menge: 2,000 St
Kostengruppe DIN 276 2018-12: 392

### 3 Tagelohnarbeiten

*Hinweis: Wichtiger Hinweis:*
Taglohnarbeiten dürfen nur nach erfolgter Rücksprache mit der Bauleitung (Architekt) und Zustimmung durch den Auftraggeber ausgeführt werden.
Alle Arbeiten sind in entsprechenden Taglohnnachweisen schriftlich festzuhalten.
Rapporte müssen spätestens am Folgetag der Leistungserbringung der Bauleitung vorgelegt werden. Andernfalls besteht kein Anspruch auf Vergütung.

Anordnungen Dritter dürfen nicht befolgt werden und werden ggf. nicht vergütet!

**3.1 Facharbeiter oder Gleichgestellte;**
Menge: 8,000 h
Kostengruppe DIN 276 2018-12: 392

**3.2 Arbeiter, Helfer oder Gleichgestellte;**
Menge: 2,000 h
Kostengruppe DIN 276 2018-12: 392
